# WSH / Umladestation Isen LRA Erding
Angebotsaufforderung (GAEB DA XML 3.3, DA83)
Projekt: 2704
Währung: EUR
Erstellt mit: GXML Toolbox V3.3 R20220330, ORCA AVA 27 27.00.00, 17.04.2026

## I. Baubeschreibung
ALLGEMEINE BAUBESCHREIBUNG

Das Landratsamt Erding, beabsichtigt die Müllumladestation Isen neu zu organisieren. Baumgartner Bogen 1, 84424 Isen.

In dieser Ausschreibung sind die Bodenbelagsarbeiten für das Betriebsgebäude beinhaltet.

1. Angaben zur Baustelle

Die Maßnahme befindet sich auf dem bestehenden Deponiegelände der Müllumladestation Isen.
Das Baufeld befindet sich nördlich der bestehenden Umladehalle, in dem Bereich der Bestandsgebäude (Betriebsgebäude und Werkstatt/Garage) und draüber hinaus.

Das Gelände ist außerhalb der Öffnungszeiten geschlossen und alarmgesichert. Zugang außerhalb der Öffnungszeiten ist mit dem AG abzustimmen.

Erschlossen wird das Grundstück über die Staatsstraße 2086 und die Ortsverbindungsstraße Sollach.

Die Umladehalle sowie der neu errichtete südliche Teil des Wertstoffhof bleiben permanent im Betrieb. Anweisungen des ansässigen Betriebs ist unbedingt Folge zu leisten.
Ebenso ist mit Besucherverkehr zu rechnen, wodurch die Baustellensicherheit stehts sichergestellt werden muss.

Bedingt durch diesen Betrieb ist die erforderliche Baustelleneinrichtungs- und Lagerfläche (ca. 4.000 m²) auf einem anderen Grundstück vorgesehen. Siehe BE-Plan Anlage 1.

Entfernung ca.  460m.

Die Beförderung zu dieser Lagerfläche ist in die entsprechenden Positionen mit einzukalkulieren.

2. Baumaßnahmen:

Bei nachfolgender Ausschreibung Ausbaugewerke handelt es sich ausschließlich um Leistungen für das neu errichtete Betriebsgebäude.

Das Gebäude beinhaltet den Bereich der Annahmestelle für Elektroaltgeräte des Wertstoffhofs im Erdgeschoss sowie Umkleideräume und Aufenthaltsräume im Obergeschoss.

Im Kellergeschoss befinden sich Technik- und Lagerräume.

Der Zugang zum Betriebsgebäude erfolgt über drei Eingänge:

- Eingang R-001.1 (-1,08)
- Eingang R-006.2 Kasse (-1,08)
- Eingang R-005.1 EAG (-2,18)

Raumliste:

Kellergeschoss
Raum-Nr.  R-U01 Flur
 R-U02 Sicherh.
 R-U03 Technik I
 R-U04 Technik II
 R-U05 Technik III
Erdgeschoss
Raum-Nr.  R-001 Eingang
 R-002 WC MA
 R-003 WC barr.
 R-004 Waschraum
 R-005 EAG
 R-006 Kasse/Aufsicht

Obergeschoss
Raum-Nr.  R-101 Aufenthalt
R-102 Flur
R-103 Umkleide D
R-104 Trockenraum
R-105 Umkleide H
R-106 Besprechung

Ausbaugewerke:

- Trockenbauarbeiten
- Estricharbeiten
- Fliesenarbeiten
- Malerarbeiten
- Bodenbelagsarbeiten
- Schreinerarbeiten
- Metallbauarbeiten

Die oben genannten Arbeiten anderer Unternehmer verlaufen zeitweise parallel. Erschwernisse / Behinderungen / Abstimmungen mit den jeweiligen Gewerken sind in die Einheitspreise einzukalkulieren.

3. Termine

Beginn  18.11.2026
Fertigstellung 8.12.2026

## II. Vorbemerkungen
Vorbemerkungen

1. Allgemein

1.1 Mitgeltende Normen und Regeln

ArbStättV Arbeitsstättenverordnung
ASR, Technische Regelungen für Arbeitsstätten
DGUV-Vorschriften
Unfallverhütungsvorschriften
UVV sind verbindliche Rechtsnormen und gelten für die
Mitglieder (Unternehmer) und Versicherte (Arbeitnehmer) des jeweiligen Unfallversicherungsträgers. Darüber hinaus haben sie auch Gültigkeit für Fremdfirmen, die bei Mitgliedsunternehmen tätig sind. Dies gilt nach § 16 Abs. 2 SGB VII auch für ausländische Unternehmen, die in Deutschland tätig werden, selbst wenn sie hier keinen Firmensitz haben und keiner Berufsgenossenschaft angehören.

1.2. Angaben zum Baustellenbetrieb
Wegen der örtlichen Besonderheiten ist dem Bieter/AN eine Besichtigung der Baustelle vor der Angebotserstellung anzuraten. Die Besichtigung der Baustelle bedarf der vorherigen Abstimmung mit dem Auftraggeber und ist mindestens eine Woche vorher anzumelden. Für jeden Bieter ist grundsätzlich nur eine Ortsbesichtigung vorgesehen, wobei zu diesem Termin die Besichtigungen durch die Nachunternehmer eingeschlossen sind.

1.2.1 Baustelleneinrichtung, Hebezeuge / Kran
Die zur ordnungsgemäßen Ausführung der Arbeiten
notwendigen Geräte jeglicher Art (Hebezeuge, Kran, etc.) sind Nebenleistung, werden nicht gesondert vergütet und sind in die
Einheitspreise einzukalkulieren.

1.2.2 Gerüste
Gerüste werden nicht bauseits gestellt

1.2.3 Feuer
Verbot von offenem Feuer in ausgewiesenen Bereich des Betriebsgeländes.

1.2.4 Alkoholverbot
Auf Grundlage der DGUV Vorschrift 1 §7 (2) besteht auf dem gesamten Baustellengelände Alkoholverbot. Auf Verdacht des Konsums bei einer oder mehreren Personen wird vom Hausrecht Gebrauch gemacht und dem/den Betreffenden das Hausverbot erteilt sowie dem AN zur Anzeige gebracht.

Eine Beweispflicht von Seiten des AG oder dessen Vertreter besteht in diesem Fall nicht.

1.2.5 Sauberkeit auf der Baustelle
Verschmutzungen öffentlicher und privater Verkehrsflächen sind laufend unverzüglich zu beseitigen.
Gibt die Sauberkeit der Baustelle zu Beanstandungen Anlass, wird die örtliche Bauüberwachung nach einmaliger fruchtloser Aufforderung zur Mängelabstellung eine Baustellenreinigung zu Lasten des festgestellten Verursachers veranlassen.

1.2.6 Toilettenanlagen und Aufenthaltsräume
Toilettenanlagen und Aufenthaltsräume gelten als Baustelleneinrichtung und sind in die Einheitspreise mit einzukalkulieren.
Die aufgestellten Sanitäreinrichtungen sind pfleglich zu behandeln und gemäß deren Bestimmungen zu nutzen.
Zweckentfremdung als Reinigungs- und bzw. Entsorgungsraum von nicht zweckbestimmten Materialien sind zu unterlassen und werden dahingehend geahndet, dass die Kosten der Beseitigung durch den Verursacher zu tragen sind.
Das Urinieren oder Hinterlassen von Fäkalien auf dem gesamten Anwesen ist verboten. Bei Zuwiderhandlung erfolgt der Verweis von der Baustelle und Strafanzeige wegen Sachbeschädigung.
Zementwasser und -schlämme dürfen nicht in die Kanalisation gelangen oder auf dem Baugelände "entsorgt" werden.

1.2.7 Sicherheit und Gesundheit
Den Anweisungen des Sigeko´s ist Folge zu leisten.

1.2.8 Arbeitszeiten, Schutz gegen Baulärm
Für die Arbeitszeiten gelten die allgemein gültigen Regelungen zu Arbeits- und Pausenzeiten. Arbeiten an Sonn- und Feiertagen sind nur nach vorheriger behördlicher Genehmigung und Zustimmung des AG zulässig.
Zum Schutz vor Baulärm gelten die Regelungen gem. § 22 des Bundes-Immissionsschutzgesetzes.

1.2.9 Firmenschilder, Werbung
Das Aufhängen und Anbringen von Firmenschildern und Eigenwerbung ist nur nach vorheriger Genehmigung durch den AG und die örtliche Bauüberwachung zulässig.

1.2.10 Schutz- u. Verkehrssicherungspflicht
Der AN hat alle Gewerke üblichen und erforderlichen Schutz- und Verkehrssicherungsmaßnahmen zum Betreiben der Baustelle einschl. der betroffenen Gehsteig- und Straßenbereiche zu treffen. Für Schäden, die durch unzureichende Schutz- und Sicherungsmaßnahmen entstehen, haftet allein der AN.
Der Baustellenverkehr muss gemäß StVO einwandfrei abgesichert werden.
Die Ein- und Ausfahrt sowie die notwendigen Sicherungsmaßnahmen im Rahmen des beigefügten Baustelleneinrichtungsplanes sind vom AN festzulegen.
Vor Beginn und während der Arbeiten sind vom AN etwaige Gefahrenbereiche in geeigneter Weise wirksam abzusperren. Es muss jedoch darauf geachtet werden, dass es nicht zu Beeinträchtigungen des Straßen-, Fußgänger- und Radverkehrs kommt.

1.3. Sonstige Angaben
Der Auftragnehmer hat dafür Sorge zu tragen, dass während der Ausführung seiner Leistungen immer mindestens ein fließend deutsch sprechender Mitarbeiter seiner Firma auf der Baustelle anwesend ist. Des Weiteren ist die Teilnahme des zuständigen Firmen-Bauleiters an den wöchentlichen Baubesprechungen verpflichtend. Der Auftragnehmer hat Bautagesberichte zu erstellen und wöchentlich der örtlichen Bauüberwachung vorzulegen.

Genehmigungen, z. B. für Straßensperrung und Sondernutzungen, sind, soweit sie zur Ausführung der eigenen Leistung nötig sind, rechtzeitig und ordnungsgemäß bei den zuständigen Behörden zu beantragen. Die Kosten hierfür sind in die Einheitspreise mit einzurechnen. Die Genehmigungen sind unverzüglich der Bauüberwachung in Kopie vorzulegen.

1.4 Angaben zur Ausführung
Vor Ausführungsbeginn hat der Auftragnehmer mit dem Auftraggeber festzulegen, wo das zu verwendende Material auf der Baustelle gelagert werden kann, um gegenseitige Störungen der am Bau beteiligten Handwerkerwährend der Bauausführung zu vermeiden.
Wenn bauseitige Vorleistungen erforderlich sind, hat der Auftragnehmer dem Auftraggeber rechtzeitig die erforderlichen Angaben möglichst in Verbindung mit Detailzeichnungen zu übergeben.
Späne vom Bohren und Fräsen sowie Reste von Schleifstaub sind sofort von den bearbeiteten Teilen zu entfernen.

1.5 Unterlagen auf der Baustelle / Anlagen zum LV
Zu den auf der Baustelle vorzuhaltenden Ausführungsunterlagen zählt neben den Ausführungsplänen auch eine Ausfertigung dieser Leistungsbeschreibung.

2. Baustelleneinrichtung

2.1 Angaben zu Stoffen und Bauteilen
Baustromverteiler müssen mindestens der Schutzart IP 43, die ggf. dazu gehörenden Messeinrichtungen IP 54 entsprechen. Baustrom wird kostenlos zur Verfügung gestellt.

2.2 Angaben zur Ausführung
Der AN hat innerhalb von 7 Kalendertagen nach Zuschlagserteilung einen detaillierten Baustelleneinrichtungsplan vorzulegen, in dem alle Elemente der Baustelleneinrichtung eingetragen und alle sonstigen speziellen Randbedingungen des Baufeldes berücksichtigt sind (gemäß Formblatt 214.H). Der Plan ist mit der örtlichen Bauüberwachung, dem SiGeKo sowie ggf. mit den zuständigen Behörden und weiterer am Bau fachlich Beteiligter abzustimmen und rechtzeitig vor Ausführungsbeginn zu übergeben: als Datei im dxf/dwg- und im pdf-Format an den AG und die örtliche Bauüberwachung.
Baustelleneinrichtung auf Grasnarbe oder Humus ist nicht gestattet.

Die Kronen- und Wurzelbereiche von Bäumen sind frei zu halten. Das gilt auch für Materiallagerungen. Vorhandene Grenzsteine und Vermessungsmarkierungen sind mit Beginn der Arbeiten im Zuge der Baustelleneinrichtung bis zum Räumen der Baustelleneinrichtung zu sichern.

Vor Beginn der Arbeiten hat sich der Auftragnehmer über den Verlauf von Leitungen, Kabel usw. (unter- und überirdisch) zu informieren. Notwendige Umlegungen sind rechtzeitig vom Auftragnehmer zu beantragen.

Baustellen- und endgültige Anschlüsse müssen grundsätzlich zugänglich bleiben und geschützt werden. Im Zweifel ist vom Auftragnehmer an den Auftraggeber ein Hinweis zu geben, erforderlichenfalls ist eine Festlegung zu treffen. Werden durch die Baustelleneinrichtung Rechte Dritter - insbesondere von Nachbarn - für die Dauer der Bauarbeiten oder vorübergehend und kurzfristig beeinträchtigt ist der Bauherr oder die Bauüberwachung unverzüglich zu informieren. Das gilt auch im Zweifel über das Vorliegen von Rechten oder bei zu vermutenden Beeinträchtigungen bzw. bei Beschädigung vorhandener Bauwerke oder Bauteile.

Der Auftragnehmer ist verpflichtet, die erforderlichen Maßnahmen zum Schutz vor Winterschäden zu treffen. Dazu gehört auch die ggf. erforderliche Kontrolle der Baustelle, insbesondere der Schutz der Messeinrichtungen unabhängig von deren Rechtsträgerschaft.

Beim Abbau der Baustelleneinrichtung ist zu beachten:
- Der Auftraggeber ist über den beabsichtigten Abbau der Baustelleneinrichtung oder von wesentlichen Teilen derselben zu informieren.
- Nicht mehr benötigte Teile der Baustelleneinrichtung sind unverzüglich zu entfernen.
- Nach Abbau der Baustelleneinrichtung sind das dafür benötigte Gelände bzw. die genutzten baulichen Anlagen und Gebäude in den ursprünglichen Zustand zu versetzen, soweit technisch möglich und falls nichts anderes vereinbart ist.

Das Baustellentor im Bauzaun ist ständig geschlossen zu halten!

Die Baugruben sind bis 2m Abstand zur Böschungskante absolut lastfrei zu halten. Sollten im Bereich der Baugruben Teilbereiche für die eigene Leistung verbaut werden müssen, sind die beschriebenen Maßnahmen im Baugrundgutachten auszuführen. Die dazu notwendigen Maßnahmen sind in den jeweiligen Positionen mit einzukalkulieren.

Die zum Erbringen der Leistung erforderliche Baustelleneinrichtung ist gemäß VOB/C in die Einheitspreise einzukalkulieren.

Die komplette Schutt- und Abfallentsorgung hat gemäß der Vorschriften des LRA Erding zu erfolgen.

Soweit für die eigene Leistung erforderlich, ist das Organisieren, Beantragen und Regeln aller erforderlichen Straßenbaurechtlichen Genehmigungen sowie Aufstellen der zu gehörigen Schutz- und Sicherungseinrichtungen, Beschilderungen, etc. gemäß STVO in der Eigenverantwortung des AN und wird nicht vergütet.

## III. Anlagenverzeichnis
III. Anlagenverzeichnis

Plananlagen

1. Lageplan:
  2704_WP_LP
  2704_WP_LP_Ü

2. BE-Plan:  2704_WP_BE

3. Ausführungsplanung:

- Betriebsgebäude:
-
 - Grundrisse:  2704_WP_BG_GR_KG
  2704_WP_BG_GR_EG
  2704_WP_BG_GR_1.OG

 - Schnitte:  2704_WP_BG_SC_A
  2704_WP_BG_SC_A.1-2
  2704_WP_BG_SC_B
  2704_WP_BG_SC_B.1-2
  2704_WP_BG_SC_C-E

 - Details:  2704_DET_FB_100_Ü Bodenbelagschema KG,  EG, OG
  2704_DET_FB_101_Ü Detailsübersicht Systemschnitte
  2704_DET_FB_102_Ü Detailsübersicht Anschlüsse
  2704_DET_FB_103_Ü Abdichtung Übersicht

4. Bauablauf:
  2704_Ausbauarbeiten Bauablauf

## 26 VE 26: Fliesen- und Bodenbelagsarbeiten

### Titel 01 Planung und Dokumentation

**01.1 Verlegeplan**
Erstellen des Verlegeplanes durch den Auftragnehmer.

Grundlage des Verlegeplanes ist die Werkplanung des Architekten im Massstab 1:50.

Der Verlegeplan enthält folgende Informationen:
- Verlegerichtungen
- Fugen, Bodeneinbauten
- Kennzeichnung der zu schützenden Wände mit Sichtoberflächen
- Stöße sind direkt unter den Türblättern vorzusehen

Der AN erhält vom AG die freigegebene Planung.

Die Vorlage des Verlegeplans ist spätestens 3 Wochen nach Auftragserteilung dem Auftraggeber zur Prüfung/Freigabe vorzulegen.
Menge: 1,000 St

**01.2 Feuchtigkeitsmessung**
Prüfung Feuchtigkeitsmessung
nach dem CM-Verfahren nach DIN EN 13813
prüfen und vorbereiten;
Ausführung nur auf Anordnung des AG,
nach VOB C -Besondere Leistungen-.
Messprotokolle sind der OÜ zu übergeben.

-ZE-Estrich unbeheizt max 2,0 CM-% Restfeuchte zulässig
-ZE-Estrich beheizt max 1,8 CM-% Restfeuchte zulässig
Menge: 8,000 St

**01.3 Technische Bestandsdokumentation**
*** Pauschalposition
Der AN hat die Erstellung kompletter Bestandsunterlagen als Darstellung des Endzustandes der ausgeführten Vertragsleistung zu übernehmen.

Sämtliche Unterlagen sind gesammelt, in beschrifteten und mit Inhaltsverzeichnis versehenen Ordnern DIN A4 geheftet, Grundrisse und Montagepläne usw. > DIN A3 in Stehsammlern spätestens 2 Wochen vor der Schluß- abnahme dem AG zu übergeben.

In jedem Ordner ist am Anfang ein Deckblatt und ein Inhaltsverzeichnis der Dokumentation einzuordnen. Deckblatt und Inhaltsverzeichnis in Klarsichtfolie. Aufbau Deckblatt mit:
- Projektbezeichnung und Adresse
- Gewerkebezeichnung
- Name und Anschrift ausführende Firma
- Ansprechpartner und Bauleiter ausführende Firma
- Name und Anschrift Fachplaner

Die digitale Dokumentation ist in gleicher Form zu strukturieren und zu übergeben bzw. bereitzustellen.

Das Inhaltsverzeichnis hat der nachfolgenden Nummerierung zu entsprechen.

Die Dokumentation umfasst folgende Punkte:

1. Fachbauleiter- und Fachunternehmererklärung

2. Kopien behördlicher Prüfbescheinigungen
Unterlagen aller Prüf-, Freigabe, und Genehmigungsbescheide; inkl. dazugehörigem Schriftverkehr, getrennt nach Fachbereichen Statik, Entwässerung, usw.;

3. Leistungsverzeichnis + Nachträge
Leistungsverzeichnis (Kurz- und Langtextversion) mit Angebotspreisen, inkl. aller Nachtragsforderungen in Ihrer geprüften Version (Nachtragsrückläufer).

4. Produktunterlagen und Datenblätter
Unterlagen aller eingebauten Produkte und Bauteile gem. Ausschreibung und Nachträgen, mit dazugehörigen bauaufsichtliche Prüfzeugnissen und Bescheinigungen;

5. Ausführungszeichnungen / M+W-Planung
Sie sind in gleichem Maßstab und gleichen Umfang wie die AG-Ausführungszeichnungen (Ausführungspläne, Detailzeichnungen, Schal- und Bewehrungspläne) zu fertigen, farbig anzulegen und durch Übersichtspläne zu ergänzen. Durchgeführte Änderungen zu den Ausführungsplänen sind in den Plänen farbig (rot) darzustellen. Wesentliche Bauteile sind mit Positionsnummern zu versehen. Die Planunterlagen sind in Papierform, sowie digital (pdf-Formate) auf CD vorzulegen.

7. Bautagebuch des AN
Komplettes Bautagebuch des AN. Das Bautagebuch ist digital vorzulegen.

8. Fotodokumentation
Komplette Fotodokumentation über die gesamte Bauzeit hinweg. Die Fotodokumentation ist digital vorzulegen.

9. Nachunternehmerliste
Liste mit Darstellung aller zum Einsatz gekommenen Nachunternehmer, mit kompletter Anschrift (Adresse, Telefon, Fax, Mail, Mobil-Nr.) und Ansprechpartner. Darstellung, welche Leistungen an welchem Bauteil durch den NU ausgeführt wurden.

Die Dokumentation ist 1-fach in Papier und 1-fach digital zu erstellen.
Menge: 1,000 psch

### Titel 02 Untergrundvorbereitung

*Hinweis: BODEN*

**02.4 Abschneiden Randdämmstreifen**
Abschneiden
des Überstandes der Randdämmstreifen
aus PE-Schaum.

Ausführung in allen Räumen EG und OG
Menge: 285,000 m

**02.5 Reinigen des Untergrundes**
Reinigen des Untergrundes
aus Estrich von grober Verschmutzung, von losen Verunreinigungen, Dicke bis 2 cm,
durch Abkehren, einschließlich Nachbehandlung, zur Verbesserung der Haftung,
Ausführung auf Anordnung des AG,
die Entsorgung wird gesondert vergütet,
Untergrund waagerecht.

Ausführung in allen Räumen EG und OG
Menge: 273,000 m2

**02.6 Untergrund Fehlstellen grob ausbessern, Ausgleichsspachtelmasse, Boden**
Füllmasse, mineralisch, zum Ausgleichen von größeren Unebenheiten und Abplatzungen des Untergrundes für Fliesenverlegung.
Das evtl. erforderliche Aufbringen einer zusätzlichen, selbstverlaufenden Nivelliermasse wird in gesonderter Position vergütet.
Untergrund : Zement-Heizestrich
Untergrundvorbereitung: Fehlstellen grob ausbessern
Schichtdicke : bis 20 mm
Material: Ausgleichsspachtelmasse bzw. Reparaturmörtel
Bauteil: Boden

Ausführung in allen Räumen EG und OG
Menge: 30,000 m2

**02.7 Estrich schleifen, Zementestrich**
Estrichoberfläche zur Aufnahme eines neuen Oberflächenbelages oder einer Beschichtung, anschleifen und den anfallenden Staub absaugen.
Bauteil: Boden
Untergrund: Zementestrich
Untergrundvorbereitung: Estrich schleifen

Ausführung in folgenden Räumen:

Geschoss:  Erdgeschoss
Raum-Nr.  R-002 WC MA
  R-003 WC barr.
  R-004 Waschraum

Geschoss:  Obergeschoss
Raum-Nr.  R-103 Umkleide D
  R-104 Trockenraum
  R-105 Umkleide H
Menge: 269,000 m2

**02.8 Estrichrisse schließen, 2K-epoxidharz**
Verfüllen von Rissen
vor Beginn der Beschichtungsarbeiten

Risse, Scheinfugen usw. neu einschneiden, aussaugen, mit einem lösemittelfreien Epoxidharz grundieren und mit einem gestellten 2-Komp.Epoxidharz Bindemittel oberflächenbündig kraftschlüssig abspachteln

Schnittbreite ca. 10 mm

Ausführung in folgenden Räumen:

Geschoss:  Erdgeschoss
Raum-Nr.  R-002 WC MA
  R-003 WC barr.
  R-004 Waschraum

Geschoss:  Obergeschoss
Raum-Nr.  R-103 Umkleide D
  R-104 Trockenraum
  R-105 Umkleide H
Menge: 40,000 m

**02.9 Gefällespachtelung, Fliesenbereich**
Angleichen des Untergrundes
an Schwellen oder Gefälle um Bodeneinläufe
durch Spachteln,

Untergrund aus Zementestich mit Heizschleifen, gespachtelt, waagerecht

Aufbringen einer standfesten Masse in Schichtdicken von ca. 0 - 15 mm, aus hydraulischem, schnell abbindenden Ausgleichsmörtel, wasserfest, zur Herstellung von Ausgleichs- und Gefälleschichten,
Produkt auf gewählten Kleber bzw. Abdichtung
abgestimmt, inkl. ggfls erforderlichem Haftgrund.

Verbrauch nach Herstellerangabe.

Der Bedarf ist mit der Bauüberwachung vor Ausführung
gemeinsam festzulegen.

Ausführung in folgenden Räumen:

Geschoss:  Erdgeschoss
Raum-Nr.  R-002 WC MA
  R-003 WC barr.
  R-004 Waschraum

Geschoss:  Obergeschoss
Raum-Nr.  R-103 Umkleide D
  R-104 Trockenraum
 R-105 Umkleide H
Menge: 2,500 m2

**02.10 Haftbrücke auftragen, Fliesenbereich**
Haftbrücke auftragen,
auf Boden,
Untergrund Zementestrich.

Ausführung in folgenden Räumen:

Geschoss:  Erdgeschoss
Raum-Nr.  R-002 WC MA
  R-003 WC barr.
  R-004 Waschraum

Geschoss:  Obergeschoss
Raum-Nr.  R-103 Umkleide D
  R-104 Trockenraum
  R-105 Umkleide H
Menge: 80,000 m2

**02.11 Schutzabdeckung**
Menge: 1,000 St

*Hinweis: WÄNDE*

**02.12 Reinigen des Untergrundes; Wände**
Reinigen des Untergrundes
zur Verbesserung der Haftung,
an aufgehenden Bauteilen

Oberflächen in MW und Gipskarton (imprägniert)
Höhe bis ca. 265,2 cm im OG und bis ca.374,5 im EG

Wandflächen reinigen von grober Verschmutzung,
z.B. Gipsreste, Farbreste, Schalöl-Rückstand und loser Bestandteile, soweit diese nicht durch den Auftragnehmer verursacht wurden.

Anfallendes Material wird Eigentum des AN und ist fachgerecht zu entsorgen.

Ausführung in folgenden Räumen:

Geschoss:  Erdgeschoss
Raum-Nr.  R-002 WC MA
  R-003 WC barr.
  R-004 Waschraum

Geschoss:  Obergeschoss
Raum-Nr.  R-103 Umkleide D
  R-104 Trockenraum
  R-105 Umkleide H
Menge: 198,000 m2

**02.13 Haftbrücke auftragen, Wände**
Haftbrücke auftragen,
Wände, Untergrund Zementestrich.

Ausführung in folgenden Räumen:

Geschoss:  Erdgeschoss
Raum-Nr.  R-002 WC MA
  R-003 WC barr.
  R-004 Waschraum

Geschoss:  Obergeschoss
Raum-Nr.  R-103 Umkleide D
  R-104 Trockenraum
  R-105 Umkleide H
Menge: 198,000 m2

**02.14 Schutzabdeckung**
Menge: 1,000 St

### Titel 03 Fliesen

#### Bereich 03.01 Abdichtung

**03.01.15 Verbundabdichtung Boden, Duschbereich, W3-I**
*** Bezugsbeschreibung
Abdichten des Untergrundes gegen Feuchtigkeit
im Verbund mit Bodenbelag, im Dünnbettverfahren
nach DIN 18534-3,
Wassereinwirkungsklasse W3-I, Risskasse R1-I mit
rissüberbrückenden mineralischen Dichtungsschlämme (CM), Untergrund Zementestrich
Trockenschichtdicke: mind. 2,0 mm
inkl. allgemein bauaufsichtliche Zulassung
enkomponentig, flexibel, 2-schichtig, nach den Richtlinien des Herstellers aufbringen,
Verbrauch nach Herstellerrichtlinien

Einbauort:  Obergeschoss
Raum-Nr.  R-103 Umkleide D
  Duschbereich
  R-105 Umkleide H
  Duschbereich

Ausführung: 2704_DET_FB_103_Ü Abdichtung

Hersteller/Typ '....................................................'
vom Bieter einzutragen.
Menge: 7,000 m2

**03.01.16 Verbundabdichtung Boden, W2-I**
*** Bezugsbeschreibung
Abdichten des Untergrundes gegen Feuchtigkeit
im Verbund mit Bodenbelag, im Dünnbettverfahren
nach DIN 18534-3,
Wassereinwirkungsklasse W3-I, Risskasse R1-I mit
rissüberbrückenden mineralischen Dichtungsschlämme (CM), Untergrund Zementestrich
Trockenschichtdicke: mind. 2,0 mm
inkl. allgemein bauaufsichtliche Zulassung
enkomponentig, flexibel, 2-schichtig, nach den Richtlinien des Herstellers aufbringen,
Verbrauch nach Herstellerrichtlinien

Einbauort:  Erdgeschoss
Raum-Nr.  R-002 WC MA
  R-003 WC barr.
  R-004 Waschraum

Einbauort:  Obergeschoss
Raum-Nr.  R-103 Umkleide D
  ohne Duschbereich
  R-104 Trockenraum
  R-105 Umkleide H
  ohne Duschbereich

Ausführung: 2704_DET_FB_103_Ü Abdichtung

Hersteller/Typ '....................................................'
vom Bieter einzutragen.
Menge: 52,000 m2

**03.01.17 Anarbeiten an Bodenanläufe, DN70**
Anschluss der 2-komponentigen Bodenabdichtung aus Kunstharz an Bodenablauf mit Flansch, im System der Flächenabdichtung, einschl. dem Säubern des Anschlussbereiches.
Abdichtungsart: Verbundabdichtung (AIV-F) mit flüssig zu verarbeitenden Abdichtungsstoffen mit Fliesen und Platten
Abdichtung: Reaktionsharz (RM)
Wassereinwirkungsklasse : W2-I/W3-I
Bauteil: Bodenablauf DN70
nach Herstellerrichtlinien

Einbauort:  Erdgeschoss
Raum-Nr.  R-002 WC MA
  R-003 WC barr.
  R-004 Waschraum

Einbauort:  Obergeschoss
Raum-Nr.  R-103 Umkleide D
  Duschbereich
  R-105 Umkleide H
 Duschbereich
Menge: 6,000 St

**03.01.18 Zulage Anarbeiten an Türzargen**
Zulage zur Positionen zuvor Kunststoffabdichtungsbahn
und Folienblech für Anarbeiten an Leibungen und Schwellen im Bereich der Türen,
inkl. korrosionsgeschützter L-Winkel ca. 100/50 mm, d=ca. 4 mm, Verdübelung in der Bodenplatte
Länge  ca. 800 mm
für Hochzug Folienblech 100 mm hoch inkl. Hochzug in seitlichen Leibungen
Menge: 7,000 St

**03.01.19 Zulage Dichtband Boden/Wandkehle**
Zulage zu Vorposition Mineralische Abdichtung, für das Abdichten der Boden/Wandkehle mit ca. 120mm breitem Dichtband, passen zum System zum Abdichten von Wand-Bodenanschlüssen, o.ä.
Ausführung nach Herstellervorschriften
Hersteller/Typ '....................................................'
vom Bieter einzutragen.
Menge: 78,000 m

**03.01.20 Zulage Dichtband Wand / Wand**
Wie Position vorab "Zulage Dichtband Boden/Wandkehle" jedoch an Anschlüssen Wand / Wand in Raumecken im Bereich von Duschen über eine Höhe bis 213 cm
Menge: 68,160 m

**03.01.21 Verbundabdichtung Wand, W3-I**
*** wie Position 03.01.15
Untergrund Wände/ Vorsatzschalen beplankt mit Gipskarton-Bauplatten imprägniert

 Ausführung:

 - Wandflächen bis 2,13 m Höhe im Verbund mit Fliesenbelag in den Duschbereichen mit hohem Wassereinwirkungsgrad

Ausführung: 2704_DET_FB_103_Ü Abdichtung

Hersteller/Typ '....................................................'
vom Bieter einzutragen.
Menge: 26,000 m2

**03.01.22 Verbundabdichtung Wand, W2-I**
*** wie Position 03.01.16
Untergrund Wände/ Vorsatzschalen beplankt mit Gipskarton-Bauplatten imprägniert

- Wandflächen bis 1,20 m Höhe in den WCs und Duschräumen bei den Wänden mit Sanitärobjekten;

- Wandflächen bis 1,20 m Höhe im Trockenraum;

- Sockel bis 0,15 m Höhe bei allen Räumen mit Bodenabdichtung bei Wänden ohne Sanitärobjekte
siehe nachfolgende Position.

inkl. Türleibungen

Ausführung: 2704_DET_FB_103_Ü Abdichtung

Hersteller/Typ '....................................................'
vom Bieter einzutragen.
Menge: 33,000 m2

**03.01.23 Abdichten Sockel**
Verbundabdichtung
wie vorbeschrieben, jedoch
Abdichtung im Sockelbereich,

Abdichtungshöhe Sockel min. 15cm, über OK FFB.
Dichtband bzw. -gewebe entsprechend der Herstellervorgabe des gewählten Produkts/ Systems in den Ecken und in Anschlußbereich
Wand/Wand bzw. Wand/Boden in die Auftragsschicht der Verbundabdichtung einlegen.

Inklusive der Abdichtung im Bereich der Türleibungen.
Menge: 8,000 m2

**03.01.24 Zulage Dichtmanschetten Wanddurchführungen bis DN 50**
Leistung wie vor, jedoch für Durchführungen bis DN 50
z.B. für Waschbecken, Ausgußbecken, Spülen, Bidet,
Urinale, Waschmaschinen, Tropfwasseranschlüsse, etc.
Menge: 47,000 St

**03.01.25 Zulage Dichtmanschetten Wanddurchführungen bis DN 70**
Leistung wie vor, jedoch für Durchführungen bis DN 50
z.B. für Badewannen, Duschanlagen, Bodenabläufe,
Geräteanschlüsse, etc.
Menge: 6,000 St

**03.01.26 Zulage Dichtmanschetten Wanddurchführungen bis DN 100 - DN 140**
Leistung wie vor, jedoch für Durchführungen bis DN 100 - DN 140
z.B. für WC´s, Geräteanschlüsse, etc.
Menge: 4,000 St

#### Bereich 03.02 Fliesenarbeiten

**03.02.27 Bodenbelag Fliesen 30x60 cm, betongrau**
Bodenbelag
aus trockengepressten Fliesen/Platten
DIN EN 14411 Gruppe B Ib, unglasiert, mit keramischer Oberflächenvergütung, frostbeständig, Bewertungsgruppe Rutschgefahr R 10 gemäß BGR 181,
Abriebgruppe 4 nach EN ISO 10545-7,
stärkere Beanspruchung
Nennmaß (cm) 30/60,
Dicke: ca.10 mm
Dicke ingesamt mit Mörtel :ca.15 mm
Oberfläche eben
auf Estrich
Untergrund waagerecht,

im Dünnbett aus zementhaltigem Mörtel Typ C DIN EN 12004, Klasse 2 (erhöhte Anforderungen),
verlegen im Fugenschnitt, mit durchlaufenden Fugen zwischen Wandbekleidung und Bodenbelag,
verfugen durch Einschlämmen mit grauem Zementmörtel, Fugenbreite 3 mm,

Verlegeart: Halbverband mit Wandfliesen und Hohlkehlsockel abgestimmt

Fabrikat/Typ der Planung:
Villeroy & Boch, Solid Tones,
Größe ca. 30 x 60 cm,
Farbton pure concrete,

oder gleichwertig

Gewähltes Fabrikat / Typ

'....................................................'
vom Bieter einzutragen

Ausführung in folgenden Räumen:

Geschoss:  Erdgeschoss
Raum-Nr.  R-002 WC MA
  R-003 WC barr.
  R-004 Waschraum

Geschoss:  Obergeschoss
Raum-Nr.  R-103 Umkleide D
  R-104 Trockenraum
  R-105 Umkleide H
Menge: 80,000 m2

**03.02.28 Hohlkehlsockel stehend, 10/30 cm, betongrau**
Hohlkehlsockel im Innenbereich,
an GSK- und MW-Wänden umlaufend in den gefliesten Räumen,
DIN EN 14411, unglasiert
passend zu der Position [04.03.1],

Nennmaß: 10x30 cm,

verlegen im Fugenschnitt mit durchlaufenden Fugen zu den Bodenfliesen und Wandfliesen.

Verlegeart: stehend!

Fabrikat/Typ der Planung:
Villeroy & Boch, Solid Tones,
Größe ca. 10 x 30 cm,
Farbton pure concrete,

oder gleichwertig

Gewähltes Fabrikat / Typ

'....................................................'
vom Bieter einzutragen
Menge: 124,000 m

**03.02.29 Silikonverfugung Hohlkehlsockel / Abdichtungsanschluss**
Verfugung des Hohlkehlsockels zu Wandfliesen/Sockelfliesen mit elastoplastischer, fungizid ausgerüsteter Silikon-Dichtmasse verfugen, inkl. geschlossenzelliger Hinterfüllschnur und Kunststoff bzw. Metallstreifen (Breite 20mm) für Anschluss der Abdichtung Wand
Menge: 124,000 m

**03.02.30 Bewegungsfugenprofil, Fliesen/Fliesen**
Bewegungsfugenprofil mit Kantenschutz
geeignet für beidseitig angrenzenden Fliesenbelag

Bauteil: Belagsabschlussprofil
Ausführung: Winkelprofil
Material: Edelstahl
Profilhöhe: ca. 12,5 mm
Fugenbreite: bis 10 mm

Die Lage des späteren Türblattes und somit die Lage der Trennfuge ist vorab mit dem Planer abzustimmen!

gleicher Bodenbelag:

Tür, EG:  R-005.2
 R-006.1

Tür, OG:  R-101.1
 R-101.2
 R-105.2
 R-105.4
 R-106.1
Menge: 7,000 m

**03.02.31 Bewegungsfugenprofil, Fliesen/Klinkerboden (Sauberlauf)**
Belagsabschlussprofil als L-Profil, mit gelochtem Befestigungsschenkel für den einseitigen Einbau in die Klebeschicht der Fliesen.
Bauteil: Belagsabschlussprofil
Ausführung: Winkelprofil
Material: Edelstahl
Profilhöhe: ca. 12,5 mm
Fugenbreite: bis 10 mm

Die Lage des späteren Türblattes und somit die Lage der Trennfuge ist vorab mit dem Planer abzustimmen!

wechselnde Beläge

Tür, EG:  R-001.2
 R-002.1
 R-003.1
 R-004.1

Tür, OG:  R-101.1
 R-101.2
 R-105.2
 R-105.4
 R-106.1

Gewähltes Fabrikat / Typ

'....................................................'
vom Bieter einzutragen
Menge: 9,000 m

**03.02.32 Anarbeiten an Türzarge**
Anarbeiten des Bodenbelages
an Türzargen aus Stahl,
inkl dauerelastische Verfugung,
Dichtungsmasse auf Silikonbasis gemäß ZTV
Farbe nach Angabe AG,
Fugenbehandlung nach Herstellervorschrift.
Die Fugenränder sind um Verunreinigungen auf der Plattenrückseite zu vermeiden mit Klebeband abzukleben. Die Füllmasse ist in geeigneter Weise glatt abzustreichen.
Als Hinterfüllung ist unverrottbares Schaumstoffmaterial zu verwenden.

Fugenbreite ca. 8-10 mm,
Fugentiefe ca. 4-10 mm,

Abrechnung pro Türzarge (2 Anschlüsse)
Abwicklungslänge bis 110 cm je Seite
Menge: 1,000 St

**03.02.33 Zulage Innenecke**
Zulage
zu beschriebenem Sockel
für Ausbildung von Innenecken
Winkel ca. 90 Grad
Menge: 4,000 St

**03.02.34 Zulage Außenecke**
Zulage
zu vorbeschriebenem Sockel
für Ausbildung von Außenecken
Winkel ca. 90 Grad
Menge: 2,000 St

**03.02.35 Wandfliesen Bad, 30 x 60cm, weiß**
Bekleidung
an Wänden aus Gipskarton, teilweise auf vorbeschriebener MDS Abdichtung,
aus trockengepressten Fliesen/Platten DIN EN 14411 Gruppe BIII glasiert, Steingutfliesen, 1. Sorte
Nennmaß (cm) ca. 30 /60
Materialstärke ca. 6 mm
Oberfläche eben, matte, uni, Farbe weiß nach Angabe AG,

Untergrund senkrecht, im Dünnbett aus Dispersionsklebstoff DIN EN 12004, ansetzen im Fugenschnitt,
verfugen durch Einschlämmen mit Zementmörtel, Fugenbreite ca. 3 mm

Verlegeart: Halbverband mit Bodenfliesen und Hohlkehlsockel abgestimmt

Höhe:  im Duschbereich bis zur Abhangdecke,
 im Waschbereich / WC-Bereich ca. 1,20 m

Fabrikat/Typ der Planung:

Agrob Buchtal - Area Pro weiß

oder gleichwertig

Gewähltes Fabrikat / Typ

'....................................................'
vom Bieter einzutragen

Ausführung in folgenden Räumen:

Geschoss:  Erdgeschoss
Raum-Nr.  R-002 WC MA
  R-003 WC barr.
  R-004 Waschraum

Geschoss:  Obergeschoss
Raum-Nr.  R-103 Umkleide D
  R-104 Trockenraum
  R-105 Umkleide H
Menge: 93,000 m2

**03.02.36 Zulage Aussparen der Wandfliesen Schalter / Steckdosen**
Zulage
zu vorbeschriebene Wandbekleidungen
für Aussparen der Wandfliesen
an Elektrodosen und Schalter

inkl. Anarbeiten zu einem späteren Zeitpunkt
für Öffnungen für Elektrodosen passgenau zum Fugenschnitt,
paßgenau ausgefräst,
Abrechnung nach Stück Öffnung/E-Dose.
Ausführung zeitlich getrennt von den Fliesenarbeiten
Menge: 20,000 St

**03.02.37 Zulage Ausschnitt DN 10-30**
Zulage
zu vorbeschriebener Wandbekleidung
für passgenaue Ausschnitte für Installationen,
DN 10 bis 30
Menge: 6,000 St

**03.02.38 Zulage Ausschnitt DN 50**
Zulage
zu vorbeschriebener Wandbekleidung
für passgenaue Ausschnitte für Installationen,
DN 50
Menge: 3,000 St

**03.02.39 Zulage Ausschnitt DN 100 - 140**
Zulage
zu vorbeschriebener Wandbekleidung
für passgenaue Ausschnitte für Installationen,
DN 100  - 150
Menge: 1,000 St

**03.02.40 Eckschienen aus Edelstahl**
Eckschienen
aus Edelstahl für Eckabschlüsse der Fliesen,

Produkt der Planung:
Fabrikat Schlüter, Typ Jolly-Profil,
oder gleichwertiger Art.

Angebotenes Fabrikat, Typ:

'.........'
(von Bieter einzutragen)
Menge: 7,000 m

**03.02.41 Verfugung Rauminnenecken senkrecht**
Fliesenbelag an den Rauminnenecken,
Übergang Wand/Wand,
mit elastoplastischer, fungizid ausgerüsteter Silikon-Dichtmasse verfugen,
Fugenbreite ca. 4 - 8 mm,
Farbton nach Wahl des AG

es ist eine vollständige Verdeckung der Randabschlußfuge zu gewährleisten
Menge: 29,400 m

**03.02.42 Verfugen oberen Fliesenrand mit Übergang zu Wand**
Verfugen Fliesenbelag an obenseitigen Übergang
Fliese zu Wand,
mit elastoplastischer, fungizid ausgerüsteter Silikon-Dichtmasse verfugen,
Ausführung als Hohlkehle
Breite ca. 6 mm,
Farbton nach Wahl des AG

es ist eine vollständige Verdeckung der Randabschlußfuge zu gewährleisten
Menge: 109,000 m

#### Bereich 03.03 Sanitärtrennwände

**03.03.43 WC Kabinenanlage, Länge bis ca. 1800 mm**
Kabinenanlage als Komplettleistung

Produkt der Planung: Schäfer, Typ SVF 30 oder glw.
'.........'
Angebotenes Fabrikat Sanitärtrennwände

vom Bieter einzutragen

BAUART:
Melaminharz-direktbeschichtete Spanplatten
mit ABS-Kanten in Verbindung mit farbig
beschichteten Aluminiumprofilen.

KONSTRUKTION:
Flächenbündige Konstruktion. Wand- und
Trennwandanschlüsse durch Aluminium-UProfile
über die gesamte Elementhöhe. Über
der Vorderfront verläuft ein Aluminiumabdeckprofil,
47 x 27 mm, Kanten leicht gerundet.
Zur Stabilisierung umgreift dieses Profil
die Platten auf mindestens 10 mm. Nicht
umgreifende Profile sind nicht zugelassen.
Im Bereich der Türen Einschiebeleisten aus
Aluminium, die die Anlage zusätzlich stabilisieren.
Türen stumpf einschlagend, mit eingefräster
Aluminium-Anschlagleiste. Kabinenaußenseite
dadurch absolut flächenbündig, unabhängig
von der Öffnungsrichtung der Türen.
Anschlagleiste mit eingelassener Profilgummidichtung
zur dauerhaften Geräuschdämmung.
Dämpfungen aus Vorlegeband sind
nicht zugelassen. Bandseitig eingenuteter,
Kunststoffkeder zur Abdeckung des Türspaltes.
Nicht eingefräste Sichtschutzlösungen
sind nicht zugelassen.

WÄNDE UND TÜREN:
Melaminharz-direktbeschichtete Spanplatten,
30 mm stark, Verleimung V 20-E1. Oberfläche
Miniperl. Sämtliche sichtbaren Kanten
mit farbigen ABS-Umleimern, Stärke 3 mm
beschichtet, Kanten gerundet. Melaminkanten
oder dünnere ABS-Kanten.
Farbe Wände / Umleimer: Aluminium Grau Metallic

HÖHE:
Mindest-Durchgangshöhe 2100 mm, Bodenfreiheit 150 mm

BESCHLÄGE:
Zwei wartungsfreie Rollenbänder aus Edelstahl, flächenbündig in Kante eingelassen

Vollverzinktes Schloss mit Falle und Riegel.

Edelstahl- Türdrücker, feinmatt FSB 7270-15 mit Rosetten mit WC-Verriegelung und Notdornöffnung

FÜSSE:
Mit angeschweißten Teller und Abdeckrosette komplett aus Edelstahl 1.4301

STANDARDZUBEHÖR KABINE:
1x Edelstahl- Kleiderhakenpuffer, z.B. Schäfer ES 9009
1x Vollgummi-Türpuffer, grau

FARBEN:

Standardfarbton nach Farbkonzept nach. Abstimmung mit dem AG

Der fachgerechte Anschluss an die bestehenden Wände ist Teil der Leistung.

1x Vorderfront ca. 1800
1 x Tür, nach innen öffnend mind. 600 mm

Einbauort:  1. Obergeschoss
Raum-Nr.  R-105 Umkleide H
Menge: 1,000 St

**03.03.44 Schamwand, wasserfest, Spannplatte**
Schamwand aus melaminharzbeschichteten Spanverbundplatte mit Wandbefestigung, freie Ecken gerundet.

Wanddicke: 30 mm
Größe: 450x900 mm

Kostruktion, Farbe etc.: wie die vorbeschriebene WC-Kabinenanlage

Einbauort:  1. Obergeschoss
Raum-Nr.  R-105 Umkleide H
Menge: 1,000 St

**03.03.45 Duschtrennwand, wasserfest, Spannplatte**
Trennwand für zwei Duschen als Spanverbundplatte
Breite: ca. 900 mm, als Komplettleistung

Kostruktion, Farbe etc.: wie die vorbeschriebene WC-Kabinenanlage

Anlagenhöhe: 2100 mm

Einbauort:  1. Obergeschoss
Raum-Nr.  R-105 Umkleide H
Menge: 2,000 St

### Titel 04 Klinkerboden

**04.46 Klinkerboden, 18 mm**
Steinzeugfliesen, Dicke 18 mm

Nennmass: 125 x 250 mm
Herstellmass: 115 x 240 x 18
Trittsicherheit: R 11/B
Farbe: rot

Produkt der Planung: Ströher, Stalotec Industrieboden 18 mm oder gleichwertiges

Ausführung:  2704_DET_FB_100_Ü
  2704_DET_FB_101_Ü
  2704_DET_FB_102_Ü
  2704_WP_BG_SC_C-E
  2704_WP_BG_SC_A.1-2
Menge: 178,000 m2

**04.47 Sockelleiste**
Steinzeugfliesen, Sockelleiste passend zum vorbeschrieben Klinkerboden

Nennmass: 250 mm
Herstellmass: 240 x 73 x 10
Trittsicherheit: R 11/B
Farbe: rot

Produkt der Planung: Ströher, Stalotec oder gleichwertiges

Ausführung:  2704_DET_FB_100_Ü
  2704_DET_FB_101_Ü
  2704_DET_FB_102_Ü
  2704_WP_BG_SC_C-E
  2704_WP_BG_SC_A.1-2
Menge: 163,000 m

**04.48 Mehrwaufwand Sockelleisten in den Ecken**
Zulage zu der vorbeschrieben Position
Menge: 4,000 St

**04.49 Dauerelastischer Anschluß an aufgehende Bauteile**
Arbeitsfuge/Randfuge schließen, mit Hinterfüllprofil und Abdichtung aus Silikonmasse, inkl. Vorbehandlung.

Fugentyp: Randfuge/Arbeitsfuge
Arbeitsschritt: schließen
Fugeneinlage: Silikon und Füllprofil
Breite Fuge: ca. 8 mm
Farbe nach Wahl des AG

bauseitige Sockelleisten: 10 mm Breite,
es ist eine vollständige Verdeckung der Randabschlußfuge zu gewährleisten

Ausführung:  2704_DET_RO_TR
  2704_DET_FB_100_Ü
  2704_DET_FB_101_Ü
  2704_DET_FB_102_Ü
  2704_WP_BG_SC_C-E
  2704_WP_BG_SC_A.1-2
Menge: 163,000 m

**04.50 Bewegungsfugenprofil, H=30 mm, Klinker/Klinker**
Bewegungsfugenprofil mit Kantenschutz
geeignet für beidseitig angrenzenden Klinkerbelag in den Türbereichen

Bauteil: Belagsabschlussprofil
Ausführung: Winkelprofil
Material: Edelstahl
Profilhöhe: ca. 30 mm
Fugenbreite: bis ca.10 mm

Die Lage des späteren Türblattes und somit die Lage der Trennfuge ist vorab mit dem Planer abzustimmen!

Ausführung:

Tür, EG:  R-005.2
 R-006.1

Tür, OG:  R-101.1
 R-101.2
 R-106.1
Menge: 5,000 m

**04.51 Bewegungsfugenprofil, H 30 mm, Klinkerboden/Sauberlauf**
Klinkerbodenabschlussprofil, als L-Profil mit gelochtem Befestigungsschenkel für den Einbau in die Mörtelschicht.

Ausführung:
- R-006 Kasse um die Sauberlaufmatte ausgeführt
- Türbereiche R-001.2
inkl. Abfugen der Bewegungsfugen

Farbe angepasst an Bodenbelag,
Ausführung: Winkelprofil
Material: Edelstahl
Profilhöhe: 30 mm
Einbauort: R-006 Kasse/Aufsicht
Angeb. Fabrikat : '....'

Ausführung:  2704_DET_RO_TR
  2704_DET_FB_100_Ü
  2704_DET_FB_101_Ü
  2704_DET_FB_102_Ü
  2704_WP_BG_SC_C-E
  2704_WP_BG_SC_A.1-2
Menge: 6,000 m

### Titel 05 Sauberlaufzone

**05.52 Sauberlaufsystem mit Abfluss, R-001 Eingang**
Liefern und montieren von
Sauberlaufsystem, Träger aus Edelstahl,
mit Streifen aus widerstandsfähigen, witterungsbeständigen Ripsstreifen, mit zwischen den Profilen montierten Bürstenleisten,
mit Rahmen aus Winkelprofilen aus Edelstahl,

Winkel-Rahmenhöhe 30 mm,
Materialstärke: 3 mm
gesamthöhe 70 mm
Aufkantung (Höhe): 25 mm
Profilabstand: max 300 mm
Verbindung mit Edelstahlseil Kunststoffummantelt
Brandschutz EN 13501 Cfl-s1
Rutschfestikeit R11
Farbe aus dem Herstellerprogramm nach Wahl
des AG

inkl.Abflussrohr DN100

Ausklinkungen sowie alle Ecken und Gehrungen
sind in den E-Preis einzukalkulieren.

Produkt der Planung:
'Emco Marschall 517 SR'
Schmutzfangwanne Typ 5022 AL
o. glw.

Einbauort: Erdgeschoss
Raum-Nr.  R-001 Eingang vollflächig
 R-006 Kasse/Aufsicht 1,01x1,5 m

Ausführung:  2704_DET_RO_TR
  2704_DET_FB_100_Ü
  2704_DET_FB_101_Ü
  2704_DET_FB_102_Ü
  2704_WP_BG_SC_C-E
  2704_WP_BG_SC_A.1-2
Menge: 16,000 m2

*Hinweis: INNENBEREICH*

**05.53 Zulage 2er Set Sauberlaufmatte**
zusätzlicher Set Sauberlaufmatte zum Austausch
Menge: 1,000 St

**05.54 Sauberlaufmatte, R-006 Kasse, Ausschnitt**
Liefern und montieren von
Sauberlaufsystem, Träger aus Edelstahl,
mit Streifen aus widerstandsfähigen, witterungsbeständigen Ripsstreifen, mit zwischen den Profilen montierten Bürstenleisten,
mit Rahmen aus Winkelprofilen aus Edelstahl,

Winkel-Rahmenhöhe 30 mm,
Profilhöhe: Träger 15 mm
Verbindung mit Edelstahlseil Kunststoffummantelt
Brandschutz EN 13501 Cfl-s1
Rutschfestikeit R11
Farbe aus dem Herstellerprogramm nach Wahl
des AG

Ausklinkungen, Randfugen sowie alle Ecken und Gehrungen
sind in den E-Preis einzukalkulieren.

Produkt der Planung:
'Emco Marschall 517 SR' o. glw.
Schmutzfangwanne Typ 55xx AL

angebotener Hersteller / Fabrikat / Typ

'..........'
(Bietereintrag)

Einbauort: Erdgeschoss
Raum-Nr.  R-006 Kasse/Aufsicht 1,01x1,5 m

Ausführung:  2704_DET_RO_TR
  2704_DET_FB_100_Ü
  2704_DET_FB_101_Ü
  2704_DET_FB_102_Ü
  2704_WP_BG_SC_C-E
  2704_WP_BG_SC_A.1-2
Menge: 2,000 m2

**05.55 Randfuge/Arbeitsfuge schließen, Silikon und Füllprofil, Sauberlauf**
Arbeitsfuge/Randfuge schließen, mit Hinterfüllprofil und Abdichtung aus Silikonmasse, inkl. Vorbehandlung.
Fugentyp: Randfuge/Arbeitsfuge
Arbeitsschritt: schließen
Fugeneinlage: Silikon und Füllprofil
Breite Fuge: ca. 8 mm
Ausführung:  2704_DET_RO_TR
  2704_DET_FB_100_Ü
  2704_DET_FB_101_Ü
  2704_DET_FB_102_Ü
  2704_WP_BG_SC_C-E
  2704_WP_BG_SC_A.1-2
Menge: 17,000 m

*Hinweis: AUSSENBEREICH*

**05.56 Schuhabstreifer Rost**
Liefern und montieren von Schuhabstreifersystem
mit Gitterrost aus Stahl, verzinkt
mit Schmutzfangwanne Stahl, verzinkt

Abmessungen:
1200x2000 mm (R-001.1)
1500x1000 mm (R-006.2)
Materialdicke:

Gitterrost:
Maschenrost 30/10
Rutschhemmung R11

Ausklinkungen sowie alle Ecken und Gehrungen
sind in den E-Preis einzukalkulieren.

Die Koordination und Berücksichtigung der Schnittstellen zum Gewerk Außenanlagen sind in die Einheitspreise einzukalkulieren.

angebotener Hersteller / Fabrikat / Typ

'..........'
(Bietereintrag)

Einbauort: Außenbereich
Türnummer:  R-001.1
  R-006.2
Menge: 4,000 m2

### Titel 06 Stundenlohnarbeiten

**06.57 Stundensatz Polier**
Stundenlohnarbeiten durch Polier, Lohngruppe 4
der Verrechnungssatz für die jeweilige Arbeitskraft umfasst sämtliche Aufwendungen wie Lohn- und Gehaltskosten, Lohn- und Gehaltsnebenkosten, Zuschläge, lohngebundene und lohnabhängige Kosten, sonstige Sozialkosten, Gemeinkosten, Wagnis und Gewinn. Ausführung gemäß Einzelbeschreibung.
Menge: 15,000 h

**06.58 Stundensatz Fachwerker**
Stundenlohnarbeiten durch Fachwerker, Lohngruppe 2
der Verrechnungssatz für die jeweilige Arbeitskraft umfasst sämtliche Aufwendungen wie Lohn- und Gehaltskosten, Lohn- und Gehaltsnebenkosten, Zuschläge, lohngebundene und lohnabhängige Kosten, sonstige Sozialkosten, Gemeinkosten, Wagnis und Gewinn. Ausführung gemäß Einzelbeschreibung.
Menge: 40,000 h

**06.59 Stundensatz Helfer**
Stundenlohnarbeiten durch Helfer, Lohngruppe 1
der Verrechnungssatz für die jeweilige Arbeitskraft umfasst sämtliche Aufwendungen wie Lohn- und Gehaltskosten, Lohn- und Gehaltsnebenkosten, Zuschläge, lohngebundene und lohnabhängige Kosten, sonstige Sozialkosten, Gemeinkosten, Wagnis und Gewinn. Ausführung gemäß Einzelbeschreibung.
Menge: 40,000 h
